# Pepperl+Fuchs Ausschreibungstexte GAEB90
Leistungsbeschreibung (GAEB 90, DA81)
Währung: EUR
Auftraggeber: Pepperl+Fuchs GmbH

## Leistungsverzeichnis
Datum: 09.03.17

**1 S1SD-1FI-1R**
1-kanaliger Signaltrenner, 24 V DC-Versorgung,
Eingang für 2- oder 3-Draht-Sensoren,
Eingangsfrequenz10mHz...50kHz,Relaiskontaktausgang
Anlaufüberbrückung und Wiedereinschaltsperre
Konfigurierbar über DIP-Schalter und Software

Technische Daten:
Allgemeine Daten
Signaltyp  Binaereingang
Versorgung
Anschluss  Power Bus oder Klemmen 1-, 2+
Bemessungsspannung  16,8 ... 31,2 V DC
Verlustleistung  0,6 W
Leistungsaufnahme  1,1 W
Eingang
NAMUR-Sensor
Typ  2-Draht
Anschluss  Klemmen 5+, 6
Signal  nach EN 60947-5-6 (NAMUR)
Sensorversorgung  8 V
Leitungsbruch  < 0,1 mA
Schaltpunkt  1,2 ... 2,1 mA
Leitungskurzschluss  > 6 mA
Eingangsimpedanz  1 kOhm
Mechanischer Kontakt
Typ  2-Draht
Anschluss  Klemmen 5+, 6
Sensorversorgung  15 V
Externe Versorgung  16,8 ... 31,2 V DC
Schaltpunkt  8 ... 10 V / 1,2 ... 2,1 mA
Frequenz  0 ... 50 Hz, Prellfilter
Eingangsimpedanz  4 kOhm
SN-Sensor
Typ  2-Draht
Anschluss  Klemmen 5+, 6
Sensorversorgung  8 V
Leitungsbruch  < 0,1 mA
Schaltpunkt  1,2 ... 2,1 mA
Leitungskurzschluss  > 6 mA
Eingangsimpedanz  1 kOhm
2-Draht-DC-Sensor
Typ  2-Draht
Anschluss  Klemmen 5+, 6
Signal  nach EN 60947-5-2
Sensorversorgung  16 V / 25 mA, kurzschlussfest
Externe Versorgung  16,8 ... 31,2 V DC
Schaltpunkt  4 ... 6 V
Eingangsimpedanz  1 kOhm
S0-Sensor
Typ  2-Draht
Anschluss  Klemmen 5+, 6
Signal  nach EN 62053-31, Typ B
Sensorversorgung  15 V
Schaltpunkt  0,15 ... 2 mA
Eingangsimpedanz  4 kOhm
NPN-Sensor
Typ  3-Draht
Anschluss  Klemmen 5+, 6, 7-
Signal  nach EN 60947-5-2
Sensorversorgung  16 V / 25 mA, kurzschlussfest
Externe Versorgung  16,8 ... 31,2 V DC
Schaltpunkt  3 ... 5 V
Eingangsimpedanz  4 kOhm
PNP-Sensor
Typ  3-Draht
Anschluss  Klemmen 5+, 6, 7-
Signal  nach EN 60947-5-2
Sensorversorgung  16 V / 25 mA, kurzschlussfest
Externe Versorgung  16,8 ... 31,2 V DC
Schaltpunkt  8 ... 10 V
Eingangsimpedanz  4 kOhm
AC-Quelle
Anschluss  Klemmen 6, 7-
Signal  max. +- 30 V
Schaltpunkt  150 ... 400 mV
Eingangsimpedanz  4 kOhm
Funktionseingang
Anschluss  Klemme 8
Leerlaufspannung  7,5 V
Eingangsimpedanz  ca. 50 kOhm
Funktion 1  Aktivierung Anlaufueberbrueckung
Schaltpunkt  < 3 V, flanken-getriggert
Einstellbereich  1 ... 6500 s
Funktion 2  Ruecksetzen Wiedereinschaltsperre
Schaltpunkt  > 12 V, flanken-getriggert
Ausgang
Anschluss  Klemmen 3, 4:
Ausgang  Signal, Relais
Kontaktbelastung  253 V AC/2 A/cos Phi
  > 0,7; 126,5 V AC/4 A/cos Phi
  > 0,7; 30 V DC/2 A ohmsche Last
Mindestschaltstrom  2 mA / 24 V DC
Anzugs-/Abfallverzug  <=  20 ms / <=  20 ms
Mechanische Lebensdauer  10<sup>7 Schaltspiele
uebertragungseigenschaften
Messdauer  <= 100 ms
Abweichung  0,1 % des Messwertes
Einfluss der Umgebungstemperatur  <100 ppm/K
Frequenzbereich  0,01 ... 50000 Hz
Galvanische Trennung
Ausgang/Versorgung  sichere Trennung durch
  verstaerkte Isolierung nach IEC/EN 61010-1,
  Bemessungsisolationsspannung 300 Veff
  Testspannung 3 kV, 50 Hz, 1 min
Eingang/uebrige Kreise  sichere Trennung durch
  verstaerkte Isolierung nach IEC/EN 61010-1,
  Bemessungsisolationsspannung 300 Veff
  Testspannung 3 kV, 50 Hz, 1 min
Richtlinienkonformitaet
Elektromagnetische Vertraeglichkeit
Richtlinie 2014/30/EU  EN 61326-1:2013
Niederspannung
Richtlinie 2014/35/EU  EN 61010-1:2010
Konformitaet
Schutzart  IEC 60529:2001
Schutz gegen elektrischen Schlag  EN 61010-1:2010
Umgebungsbedingungen
Umgebungstemperatur -25 ... 70 °C (-13 ... 158 °F)
Lagertemperatur  -40 ... 85 °C (-40 ... 185 °F)
Schadgas  bestaendig in
  Umgebungsbedingungen nach ISA S71.04-1985,
  Severity Level G3
Mechanische Daten
Anschlussart  Schraubklemmen
Aderquerschnitt  0,5 ... 2,5 mm2, 20 ... 14 AWG
Schutzart  IP20
Masse  ca. 60 g
Abmessungen  6,2 x 97 x 107 mm, Gehaeusetyp S1
Befestigungauf 35-mm-Hutschiene nach EN 60715:2001
Allgemeine Informationen
Ergaenzende Informationen  Beachten Sie,
  soweit zutreffend, die Zertifikate,
  Konformitaetserklaerungen, Betriebsanleitungen
  und Handbuecher. Diese Informationen
  finden Sie unter www.pepperl-fuchs.com.

Bestellangaben:
Fabrikat:  Pepperl+Fuchs GmbH oder gleichwertig
Typ:  S1SD-1FI-1R
Art-Nr:  276405 oder vergleichbar
Menge: 0,001 Stk

USt %: 19,00
